# 23-007 Grundschule Biederbach
Angebotsaufforderung (GAEB 90, DA83)
Währung: EUR
Auftraggeber: Stadt Elzach

## Zusätzlicher Text
Gewerk:  Lüftungstechnische Anlage

Durchführung und Maßnahme:  Grundschule Biederbach
  Schulstraße 1
  79215 Biederbach

Auftraggeber:  Gemeinde Biederbach
  vertreten durch Bürgermeister Rafael Mathis
  Dorfstraße 18
  79215 Elzach

Planung und Fachbauleitung: IB Becherer
  Ingenieurbüro für
  Technische Gebäudeausrüstung
  Westend 17/1
  79312 Emmendingen
  Tel.: 07641 / 930 86 - 30
  info@IB-Becherer.de

Ausführungszeit:  November 2023 - Dezember 2024

## Zusätzlicher Text
Baubeschreibung

Bei der Baumaßnahme handelt es sich um die Sanierung der Grundschule in
Biederbach. Das Gebäude besteht aus dem Erdgeschoss mit Eingangshalle,
Abstellraum, Heizraum, Klassenzimmern und Bibliothek sowie dem
Obergeschoss mit den WC-Anlagen, Klassenzimmern, Lehrerzimmer und
Rektorat. Durch die Sanierung sollen den Klassenräumen sogenannte
Differenzierungsräume angehängt werden. Dadurch ändert sich die
Anordnung der einzelnen Klassenräumen und zusätzlich wird im Foyer des
Obergeschosses das Rektorat sowie ein Sanitätsraum neu erschaffen. Im EG
wird der Abstellraum verkleiner und es wird ein Duschraum sowie ein
Barrierefreies WC eingebaut. Die Arbeiten werden während dem laufendem
Betrieb in 3 Bauabschnitten ausgeführt.
aktuell geplante Bauzeiten wie folgt:
1.BA: Erdgeschoss komplett  11/2023 - 02/2024
2.BA: Obergeschoss rechts 03/2024 - 07/2024
3.BA: Obergeschoss links 08/2024 - 11/2024

Lüftungsarbeiten:
In den Klassenzimmern werden Dezentrale Lüftungsgeräte installiert. Wo
möglich werden diese direkt an die Außenwände montiert, und durch
Kernbohrungen durch die Außenwand, mit Außen- und Fortluft versorgt. Wo
dies nicht möglich ist, werden diese weiter Richtung Raummitte an die
Decke gehängt und die Leitungen dahinter zur Außenwand verzogen.
Abschließend werden die Leitungen bauseits umkoffert. Die Regelung der
Lüftungsgeräte erfolgt Zentral an einem Bedienteil im Putzraum. Für den
innenliegenden Sanitätsraum wird eine Zwangsdurchlüftung mithilfe eines
Einzelraumlüfters erzielt. Dieser wird über das Licht und eine
Intervallschaltung betrieben. Die Abluft wird, aufgrund des bestehenden
Daches, wieder in das Foyer geleitet. Die Nachströmung erfolgt bauseits
über die Türe. Für die Dusche und das Barrierefreie WC ist ein KWL-Gerät
vorgesehen, welches im Putzraum installiert wird. Die Fortluftleitung
endet in einem bestehenden Lichtschacht. Die Außenluft wird über dem
Dach angesaugt. Die Leitungsverlegung über Dach erfolgt Außerhalb des
Gebäudes. Die Fort- und Außenluftleitungen werden dampfdiffusionsdicht
Isoliert. Die Zuluft wird mit Steinwolle Isoliert.

## Zusätzlicher Text
Allgemeine Vorbemerkungen

Alle ausgeschriebenen Leistungen sind als abnahmefertige Leistung
anzubieten. Für alle Leistungen ist die Lieferung und Montage
anzubieten. Dazu gehört sofern nicht gesondert ausgeschrieben, die
fachgerechte Inbetriebnahme und Einweisung des Betreibers.

An Auflagen sind zu beachten:
- Baugenehmigung
- Brandschutzkonzept

Der Bieter kann sich vor Angebotsabgabe über die örtlichen Verhältnisse
informieren. Nachforderungen auf Grund von Unkenntnis der Gegebenheiten
auf der Baustelle werden nicht anerkannt und nicht vergütet.

Technische Vorbemerkungen

In die Einheitspreise sind alle Kosten für Maschinen-, Hebezeug- u.
Personaleinsatz, Nebenleistungen, erforderliche Materialien,
Befestigungen, Dichtmittel Zubehörteile, Gerüste und Schutzvorkehrungen,
Sicherungsmaßnahmen, Abdeckungen und Schutz vorhandener Bauteile und
Einrichtungen einzurechnen, sofern sie nicht in einer gesonderten
Position aufgeführt sind.

Es gelten die zum Zeitpunkt der Ausführung einschlägig anerkannten
Regeln der Technik einschließlich der für die Leistung des AN
zutreffenden allgemeinen technischen Vorschriften für Bauleistungen
gemäß VOB Teil C, sonstige DIN-Normen und technische Vorschriften
neuester Fassung.

Der Auftragnehmer hat im Sinne der VOB TEIL C, PKT. 3.1.3 vor Beginn der
Montagearbeiten, alle ihm zur Verfügung stehenden Unterlagen und
gestellten Anweisungen, im Bezug auf seine Gewährleistung zu überprüfen,
so dass diese uneingeschränkt vom Auftragnehmer übernommen werden kann.
Die Prüfung der Unterlagen bezieht sich auch auf Übereinstimmung mit den
tatsächlichen Gegebenheiten auf der Baustelle, dem letzten Stand der
Bauzeichnungen und der zur Ausführung kommenden Einrichtungssituation.

Hat der AN Bedenken irgendwelcher Art gegen die in der
Leistungsbeschreibung aufgeführten Arbeitsweisen, Fabrikate,
Ausführungsarten hinsichtlich Material, Art, Technik, Sicherheit oder
Schutzvorkehrungen, so sind diese mit Angebotsabgabe schriftlich mit
genauer Begründung anzumelden. Unterlässt er dies, hat der Auftragnehmer
die folgenden Konsequenzen oder eventuell daraus entstehenden Kosten zu
tragen.

Die in der Beschreibung genannten Werkstoffe gelten als
Qualitätsbeispiel. Vor der Verwendung anderer Materialien als den
vorgesehenen müssen deren Qualität und Eigenschaften nachgewiesen und
die Zustimmung für die Verwendung vom AG eingeholt werden. In strittigen
Fällen obliegt die Anerkennung der Gleichwertigkeit ausschließlich dem
Auftraggeber.

Alle vorhandenen Ausführungspläne sowie die Schemata erhält der
Auftragnehmer digital als PDF- und DWG-Plan.

Der Auftragnehmer hat die Montage- und Werkstattplanung aufbauend auf
der Ausführungsplanung des Auftraggebers bzw. seine Erfüllungsgehilfen
zu erstellen. Änderungen in der Montageplanung gegenüber der
Ausführungsplanung sind in der Montageplanung eindeutig kenntlich zu
machen (z.B. durch Revisionswolken). In den Montageplänen sind alle
Fabrikatsangaben (Hersteller, Typ) aller Bauteile einzutragen. Die
Unterlagen müssen projektgebunden gekennzeichnet und verantwortlich
unterschrieben sein.

Der Auftragnehmer hat dafür zu sorgen, dass der Auftraggeber und dessen
Beauftragte stets im Besitz der gültigen Montagepläne sind. Er hat
während der Montage seine Pläne unaufgefordert und fortlaufend dem Stand
der tatsächlichen Ausführung anzupassen.

Der Auftragnehmer hat insbesondere Angaben zur Bemessung der
elektrischen Kabel und Leitungsanlagen im Gebäude sowie alle sonstigen
Angaben, die die Nebengewerke benötigen kurzfristig bereitzustellen.

Bei der konstruktiven Bestimmung von Anlagenteilen, die der Wartung
unterliegen, ist bei der Anfertigung und der Montage sicherzustellen,
dass die betreffenden Teile ohne besondere Maßnahmen zugänglich sind und
im Reparaturfall gleichfalls aus- bzw. eingebaut werden können.

Grundsätzlich dürfen nur bauaufsichtlich und baurechtlich zugelassene
Dübel verwendet werden. Ein statischer Nachweis für
Befestigungskonstruktionen im Zusammenhang mit dem Baukörper ist auf
Verlangen der Bauüberwachung beizubringen. Der Auftragnehmer hat die
Befestigung entsprechend den Lasten und dem Verwendungszweck
eigenverantwortlich zu wählen und auszuführen.

Sämtliche Einstellungen an der installierten Anlage, die die geforderten
Funktionen und Leistungen gewährleisten, sind zu protokollieren und dem
Auftraggeber in prüffähiger Form vorzulegen.

Bei der Abnahmeprüfung hat der Auftragnehmer den Nachweis für die
vertragsgerechte Erfüllung seiner Leistungen und Lieferungen zu
erbringen.

Eine Abnahmeprüfung ist Voraussetzung für die Abnahme nach DIN 1961 § 12
(VOB TEIL B) und besteht aus:

- Funktionsprüfung (DIN 18 379), wobei die Funktionen vom Auftragnehmer
vorzuführen sind. Über die Einregulierung der Anlage und den
hydraulischen Abgleich sind Protokolle anzufertigen, nach denen eine
stichprobenartige Prüfung erfolgt.

- Funktionsmessungen, sofern sie lt. separater LV-Position vereinbart
sind. (Funktionsmessungen, die im Rahmen der Einregulierung der Anlage
erforderlich sind, bedürfen keiner besonderen Vereinbarung)

Für die Abnahmeprüfung ist das erforderliche Fach- und Hilfspersonal mit
den notwendigen Geräten, Werkzeugen und Hilfsmitteln bereitzuhalten.

Der Auftragnehmer hat alle Einregulierungen, Messungen und Abnahmen
verantwortlich, insbesondere in Zusammenarbeit mit den Gewerken MSR/GLT,
zu leiten.

Müssen die Anlagen oder Teile davon einer gesetzlich oder
berufsgenossenschaftlich vorgeschriebenen Abnahme unterzogen werden, so
muss diese Prüfung vom Auftragnehmer veranlasst werden. Die Kosten sind
in die Einheitspreise einzurechnen, sofern in der nachfolgenden
Leistungsbeschreibung nichts anderes bestimmt ist.

Die vom Auftragnehmer zu liefernden Wartungs- und Bestandsunterlagen
sind vollständig zu übergeben einschl. Protokoll über die Einweisung des
Wartungs- und Bedienungspersonals. Bestand- und Revisionspläne sind
gemäß separater Vereinbarung zu liefern.

Der Auftragnehmer wird seinen Abrechnungen jeweils das betreffende
geprüfte Aufmaß des maßgebenden Installationsgewerkes unmittelbar zu
Grunde legen. Die Aufmassblätter sind nach Abrechnungsposition (LV) und
Aufmaßbereich in räumlicher, sachlicher und funktioneller Zuordnung zu
gliedern. Das Aufmaß ist mit Aufmaßzeichnungen und- unterlagen zu
dokumentieren und zu erläutern. Die Aufmaßzeichnungen und -unterlagen
müssen mit denen der Wartungs- und Bestandsunterlagen übereinstimmen.
Sie sind in DWG-Format und Papierplott einzureichen.

Wand- und Deckendurchführungen sind körperschallentkoppelt und dicht
herzustellen. So weit an zu durchdringende Wände und Decken
brandschutztechnische Anforderungen gestellt werden, darf die
Schutzfunktion des Bauteils nicht gemindert werden.

Alle Anlagenteile müssen lotrecht eingebaut werden, alle
Richtungsänderungen sind winkelgerecht auszuführen.

Luftkanäle und Rohrleitungen sind vor der Montage innen zu reinigen und
bei Montageunterbrechung abzudichten.

Die laufende Schutt- und Abfallbeseitigung im Gebäude entsprechend dem
Fortschritt der Montagearbeiten und Abtransport des Abfalls hat ohne
besondere Aufforderung zu erfolgen. Die Montageorte sind besenrein zu
übergeben.

Die Arbeiten sind in Abstimmung mit allen am Projekt beteiligten
Gewerken, im Besonderen mit den Sanitär-, Heizungs-, Elektro- und
Innenputzarbeiten, Mauer- und Betonarbeiten und nach Anweisung der
Bauleitung durchzuführen.

## Lüftungstechnik
Datum: 04.09.23

### 01 Lüftungstechnik

#### 01.01 Lüftungsgeräte

*Hinweis*
Airflow Duplex Vent P 800 H
DUPLEX Vent P 800 H Inkl. Bypass, Außen-/Fortluft
horizontal
Das Gerät ist standardmäßig mit runden Stutzen (Ø315
mm) ausgestattet. Optional sind eckige Stutzen wählbar.
Die Anschlüsse befinden sich an der Geräterückseite.
Das DUPLEX Vent 800 ist ein dezentrales
Komfort-Lüftungsgerät mit hoher Wärmerückgewinnung. Das
extrem leise Gerät erzeugt bei Nennleistung lediglich
einen Schallpegel von <= 35 dB(A). Bei 80% Leistung
beträgt der Schallpegel <= 30 dB(A).
Geräteaufbau: Das Gehäuse besteht aus verzinktem
Stahlblech, außen pulverbeschichtet. Innen ist es mit
einer wärme- und schalldämmender Isolation
ausgestattet. Die Wartung und der Filterwechsel
erfolgen über die von unten zugängige Revisionsklappe.
Der Gegenstromwärmetauscher aus Aluminium ist nach DIN
EN 308 geprüft und anerkannt. Der
Wärmebereitstellungsgrad beträgt bis zu 95%. (85% nach
EN 308, trocken). Luftförderung über zwei geräuscharme,
energiesparende und wartungsfreie EC-Motoren. Die
Ansteuerung erfolgt stufenlos. Um Zugerscheinungen bei
abgeschaltetem Gerät zu vermeiden ist in der Außenluft
und in Fortluft eine motorische Klappe installiert.
Diese können bei Bedarf auch mit einer automatischen
Rückstell-Funktion ausgerüstet werden. Das Gerät ist
standardmäßig mit einer Kondensatwanne inkl. Schwimmer
und Ablaufstutzen (Ø 16 mm) ausgestattet.
Montage: Die Montage kann entweder über einen Rahmen
(Zubehör) an der Wand, oder über Winkel (Zubehör) an
der Decke erfolgen. Das Gerät kann dabei voll sichtbar,
sowie teilweise oder komplett in der Zwischendecke
integriert werden. Der jeweils sichtbare Bereich wird
durch Dekor-Paneelen (RAL 9010) verkleidet (Zubehör).
Regelung: Airlinq P, Die vollautomatische Regelung
sorgt für einen intelligenten und energieeffizienten
Betrieb, mit einer Vielzahl an Bedienmöglichkeiten. Die
Regelung mit dem entsprechenden Bedienteil ist separat
zu bestellen.
Die Hauptfunktionen:
- Überwachung Konstant-Volumenstrom, Filter, Kondensat
und Ventilatoren.
- Alarme werden angezeigt und bei Bedarf an die GLT
weitergeleitet.
- Automatische Nachtauskühlung
- Einfach zu bedienende Wochenschaltuhr mit 7
individuell konfigurierbaren Zeitprogrammen.
(Luftmenge, Einblastemperatur, Tage, Zeiten,
Nachtauskühlung, etc.)
- Automatische Steuerung der Bypass- und
Verschlussklappen
- Regelung von Vor- und Nacheizregister
(Elektro/Wasser)
- Regelung von Kühlregister
- Intelligenter Frostschutz
- Hardware-Schnittstelle zur externen Regelung von
Betriebszeiten, Luftmenge und Einblastemperatur
- Kontinuierliches Speichern aller wesentlichen
Betriebsdaten (Datenlogging)
- Notaus-Kontakt zur kontrollierten Abschaltung des
Gerätes (Ventilatoren aus, Klappen zu) durch
Brandmelder, Rauchmelder, etc.
- 3 analoge und 3 digitale Sensor-Eingänge zur
bedarfsgerechten Steuerung des Gerätes. Die Eingänge
können für einen vollautomatischen Betrieb individuell
programmiert werden.
- Folgende Bus-Module können als Zubehör installiert
werden: KNX, LON, MODBUS, BACnet MS/TP, BACnet IP.
- Betriebsstundenzähler
Technische Daten:
Max. Volumenstrom: 725 m³/h
Wurfweite / Eindringtiefe
bei 500 m3/h: 6,5 m
bei 600 m3/h: 7,4 m
bei 700 m3/h: 8,1 m
Stromanschluss: 1~230 V, 50 Hz, N+PE
Max. Leistungsaufnahme: 156 W
Gerätelänge:  1.910 mm
Gerätebreite:  916 mm
Gerätehöhe:  474 mm
Gerätegewicht: 147 kg

**01.01.0001 Duplex Vent 800 HT mit Wandrahmen**
Duplex Vent 800 HT mit Wandrahmen
wie zuvor beschrieben,
Inkl.:
- Duplex Vent 800 T Zuluft obere Reihe
- Duplex Vent 800 Paneelsatz, obere oder mittlere
Reihe, mit Zuluftgitter, Außen pulverbeschichtet in
weiss (RAL9010)
- Duplex Vent 800 Paneelsatz, mittlere Reihe, Außen
pulverbeschichtet in weiss (RAL9010)
- Duplex Vent 800 Paneelsatz, untere Reihe, mit
Abluftgitter, Außen pulverbeschichtet in weiss
(RAL9010)
- Duplex Vent 800 Abluftfilter, ePM10-50% (M5)
- Duplex Vent 800 H Außenluftfilter, ePM1-55% für
Modell H
- Duplex Vent 800 Wandrahmen
- Automatische Rückstellfunktion für motorische Außen-
und Fortluftklappe, für Gerät Duplex Vent 500-900
- Duplex Vent 800 Elektroheizregister, Vorheizen, 1500
Watt
- CO2-Sensor, im Gerät verbaut, für Duplex Vent P 800
- Duplex Vent 800 Bewegungssensor, integriert
- Werkseitige Geräteprogrammierung für Airlinq BMS

Hersteller:  Airflow Lufttechnik GmbH
Typ:  Duplex Vent P 800 H

oder gleichwertig
gewähltes Fabrikat:
'........................................'
Typ:  '........................................'

liefern und montieren
Menge: 2,000 St

**01.01.0002 Duplex Vent 800 HT mit Deckenrahmen**
Duplex Vent 800 HT mit Deckenrahmen
wie zuvor beschrieben,
Inkl.:
- Duplex Vent 800 T Zuluft obere Reihe
- Duplex Vent 800 Paneelsatz, obere oder mittlere
Reihe, mit Zuluftgitter, Außen pulverbeschichtet in
weiss (RAL9010)
- Duplex Vent 800 Paneelsatz, mittlere Reihe, Außen
pulverbeschichtet in weiss (RAL9010)
- Duplex Vent 800 Paneelsatz, untere Reihe, mit
Abluftgitter, Außen pulverbeschichtet in weiss
(RAL9010)
- Duplex Vent 800 Abluftfilter, ePM10-50% (M5)
- Duplex Vent 800 H Außenluftfilter, ePM1-55% für
Modell H
- Duplex Vent 800 Deckenkonsole, Justierbarer
Montagesatz 0-400 mm zur Deckenmontage
- Automatische Rückstellfunktion für motorische Außen-
und Fortluftklappe, für Gerät Duplex Vent 500-900
- Duplex Vent 800 Elektroheizregister, Vorheizen, 1500
Watt
- CO2-Sensor, im Gerät verbaut, für Duplex Vent P 800
- Duplex Vent 800 Bewegungssensor, integriert
- Werkseitige Geräteprogrammierung für Airlinq BMS

Hersteller:  Airflow Lufttechnik GmbH
Typ:  Duplex Vent P 800 H

oder gleichwertig
gewähltes Fabrikat:
'........................................'
Typ:  '........................................'

liefern und montieren
Menge: 4,000 St

**01.01.0003 Ersatzfilter-Set für Duplex Vent 800 H**
Ersatzfilter-Set für Duplex Vent 800 H
ePM10-50% (M5) und ePM1-55% (F7)

zur Abnahme liefern
Menge: 6,000 St

**01.01.0004 Bedienteil Airlinq P**
Bedienteil Airlinq P
Innovatives Touch-Display zur komfortablen Einstellung
aller Betriebsparameter. Die Einstellung kann direkt
über das intuitiv bedienbare Touch-Display, oder über
die integrierte USB-Schnittstelle via PC erfolgen.
Durch das hochauflösende Farbdisplay können alle Daten
übersichtlich dargestellt und verändert werden. Mit der
kostenlosen Software (UserTool) können mittels PC sehr
übersichtlich und detailliert auf alle Daten
zugegriffen werden. Darüber hinaus gibt es eine
Software für den Servicetechniker (Service Tool) um
eine schnelle und kostengünstige Inbetriebnahme und
Auswertung durchzuführen.
Funktionen, Eigenschaften:
- Einstellen der Zuluftmenge und Temperatur
- Einstellen der Zeitprogramme einschließlich der
Nachtauskühlung
- Manueller Start/Stopp des Gerätes oder einer ganzen
Gruppe von Geräten
- Warnhinweise und Alarme in Textform
- Integrierter Datenlogger
- Automatische Bediensperre
- Bildschirmsperre mit Sicherheitscode
- Urlaubsmodus für Basislüftung
- Anzeige des CO2-Gehaltes bei installiertem Sensor
Abmessungen: 82 x 82 x 14 mm
Im Lieferumfang des Displays ist ein Anschlusskabel
(6,5 m) enthalten.

Hersteller:  Airflow Lufttechnik GmbH
Typ:  Airlinq P Steuerungsdisplay

oder gleichwertig
gewähltes Fabrikat:
'........................................'
Typ:  '........................................'

liefern und montieren
Menge: 1,000 St

*Hinweis*
Lüftungsgerät Dusche und Beh. WC
Zentrales Kompakt-Lüftungsgerät mit Wärmerückgewinnung
zur Wand-Montage.
Dieses Gerät ist für die Komfortlüftung aller Arten von
Wohn- und öffentlichen Gebäuden entwickelt worden. Der
Einsatz liegt vor allem in Niedrigenergie- und
Passivhäusern, wo eine Lüftung notwendig ist. Das
doppelwandige Gehäuse der Geräte ist mit einer
Mineralwollfüllung (Stärke 30 mm, U=0,65 W/(m²K))
ausgestattet, wodurch Kältebrücken auf ein Minimum
reduziert werden. Die 1-teilige Revisionstür mit
Scharnieren, erlaubt freien Zugang zu allen eingebauten
Aggregaten, dem Wärmetauscher, den Filtereinschüben,
den Ventilatoren, etc. Jedes Gerät wird vor
Auslieferung geprüft und einem ausführlichen Testlauf
unterzogen.
Anlieferung und Aufstellung:
Das Gerät wird in einem Stück geliefert. Eine Teilung
vor Ort ist nicht möglich.
Maße des Geräte-Gehäuses (ohne Anbauten):
Länge:  617 mm
Höhe:  1000 mm
Tiefe:  490 mm
Gewicht: 77 kg (inkl. Zubehör)
Komponenten in Luftrichtung - Zuluft:
Elastischer Verbindungsstutzen:
Außenluft-Segeltuchstutzen Ø 160 mm einschließlich
Befestigungsmaterial zur Schallentkopplung.
Außenluftklappe: Die Außenluftklappe Ø 160 mm wird lose
mitgeliefert. Rahmen aus verzinktem Metall (Klasse 10,
Stärke 1 mm), Flügel aus Aluminium. Getriebewelle,
Lager und Motorwelle aus Kunststoff.
Außenluftfilter: Filtertyp: Coarse 90% (G4)
Rahmenfilter, Maße: 300x230x20 mm, Anzahl: 1 Stück
Elektro-Vorheizregister: Der elektrische Lufterhitzer
erwärmt die Außenluft um den Plattenwärmetauscher vor
Vereisung zu schützen. Er ist im Gerät verbaut
Typ: EDO5-0,65-RD5
Maximale Leistung: 0,7 kW
Benötigte Leistung: 0,5 kW
Temperatur vor dem Erhitzer: -16 °C
Temperatur nach dem Erhitzer: -8 °C
Bypass-Klappe: Die Bypass-Klappe ist werksseitig
montiert und dient der Umgehung der Wärmerückgewinnung.
Dadurch wird im Sommer ein unnötiges Aufheizen der
Räume vermieden (Sommerbypass). Zudem kann sie zur
freien Nachtauskühlung genutzt werden. Über den
Sommerbypass kann zudem das Vereisen des
Plattenwärmetauschers (Bypass-Enteisung) verhindert
werden und es besteht im Bedarfsfall die Möglichkeit
einer intelligenten Kälterückgewinnung. Rahmen aus
verzinktem Metall (Klasse 10, Stärke 1 mm), dicht
schließende Jalousieklappen aus Aluminium.
Wärmerückgewinnung: Der großflächige
Gegenstromwärmetauscher-Plattenwärmetauscher aus
Polystyrol (hPS), bietet einen hohen
Wärmerückgewinnungsgrad und ist in hohem Maße
korrosionsbeständig. Zudem ist er chemisch beständig in
belasteter Luft bei vielen Anwendungen, unempfindlich
gegen Verschmutzung und kann in einem Temperaturbereich
von -25 °C bis +80 °C eingesetzt werden. Er entspricht
der Klasse H1 nach DIN 13779.
Zuluftventilator: (280 m3/h - 100 Pa) Stufenlos
regulierbarer EC-Ventilator (IE4) mit rückwärts
gekrümmten Schaufeln.
- Spannung: 230 V/ 50 Hz
- Schutzklasse: IP 44
- Stromaufnahme: 1 A
- Leistungsaufnahme: 120 W
Elektrisches Nachheizregister: Das integrierte
Elektro-Nacheizregister, welches bauseits in das Gerät
eingesetzt wird, dient zur Erwärmung der
Zulufttemperatur.
Typ:  EDO5-0,60-RD5
Maximale Leistung:  0,6 kW
Benötigte Leistung:  0,3 kW
Spannungsversorgung:  230 V
Temperatur vor dem Erhitzer: 17 °C
Temperatur nach dem Erhitzer: 20 °C
Elastischer Verbindungsstutzen: Zuluft-Segeltuchstutzen
Ø 160 mm einschließlich Befestigungsmaterial zur
Schallentkopplung.
Komponenten in Luftrichtung - Abluft:
Elastischer Verbindungsstutzen: Abluft-Segeltuchstutzen
Ø 160 mm einschließlich Befestigungsmaterial zur
Schallentkopplung.
Abluftklappe: Die dicht schließende Abluftklappe Ø 160
mm wird lose mitgeliefert. Rahmen aus verzinktem Metall
(Klasse 10, Stärke 1 mm), Flügel aus Aluminium.
Getriebewelle, Lager und Motorwelle aus Kunststoff.
Abluftfilter: Filtertyp: Coarse 90% (G4) Rahmenfilter,
Maße: 300x230x20 mm, Anzahl: 1 Stück
Wärmerückgewinnung: Der großflächige
Gegenstromwärmetauscher-Platten-Wärmetauscher aus
Polystyrol (hPS), bietet einen hohen
Wärmerückgewinnungsgrad und ist in hohem Maße
korrosionsbeständig. Zudem ist er chemisch beständig in
belasteter Luft bei vielen Anwendungen, unempfindlich
gegen Verschmutzung und kann in einem Temperaturbereich
von -25 °C bis +80 °C eingesetzt werden.
Abluftventilator: (180 m3/h - 180 Pa) Stufenlos
regulierbarer EC-Ventilator(IE4) mit rückwärts
gekrümmten Schaufeln.
- Spannung: 230 V/ 50 Hz
- Schutzklasse: IP 44
- Stromaufnahme: 1 A
- Leistung: 120 W
Abluftventilator: (280 m3/h - 100 Pa) Stufenlos
regulierbarer EC-Ventilator (IE4) mit rückwärts
gekrümmten Schaufeln.
- Spannung: 230 V/ 50 Hz
- Schutzklasse: IP 44
- Stromaufnahme: 1 A
- Leistungsaufnahme:  120 W
Elastischer Verbindungsstutzen:
Fortluft-Segeltuchstutzen Ø 160 mm einschließlich
Befestigungsmaterial zur Schallentkopplung.

Regelung: Digitale Regelung RD6
Die intelligente RD6-Steuerung dient zur Regelung der
zentralen DUPLEX Lüftungsgeräte von AIRFLOW. Durch ein
modulares Hardwarekonzept und einer flexiblen
Softwarelogik bietet RD6 zahlreiche
Steuerungsmöglichkeiten, die passgenau auf die Nutzer
zugeschnitten werden können.
Die RD6-Regelung besteht immer aus einem
Hauptregelmodul sowie Auswahlmöglichkeiten aus einem
breiten Portfolio an Erweiterungsmodulen, je nach
Ausstattung und Zubehör der Lüftungsgeräte. Eine
moderne Benutzeroberfläche und profilorientierte
Struktur erlauben eine kinderleichte und
kundenintuitive Bedienung.
Haupt-Regelmodul  für folgende Funktionen:
- Ein- und Ausschalten des Lüftungsgerätes
- getrennte und stufenlose Ansteuerung beider
Ventilatoren
- Kalenderfunktion mit programmierbaren Tages- und
Wochenprogrammen
- programmierbare Benutzerprofile
- Regelung wahlweise nach ZUL/ ABL/ RAUM
- Sommer- / Winterkompensation
- Freie Nachtauskühlung
- Filterüberwachung
- Reglung der modulierenden Bypassklappe
- Auswahl einer Bypassenteisung
- Reglung einer Umluftklappe
- Laufüberwachung der Ventilatioren
- Reglung der Verschlussklappen
- Digitaleingänge/Analogeingänge 0-10V
- Analogeingänge
- Programmierbare Ein- und Ausgänge
- automatische Erkennung von Erweiterungsmodulen
- Fernkommunikation über RS485 und Ethernet
- Kommunikation über ModBus
- externer Freigabekontakt (Ein/Aus)
- Sammelstörmeldung
- integrierter Datenlogger
Benutzeroberflächen WEB, Mobile, Bedienteil und Cloud
- integrierter Webserver und Cloud-Anbindung
- Fernwartungsmöglichkeit
RD6-Cloud
Webserver zur Steuerung und Überwachung des DUPLEX
Lüftungsgerätes per LAN/Internet. Dadurch ist ein
einfaches Auslesen der Betriebsdaten oder die
komfortable Bedienung aller Menüpunkte (Wochenprogramm,
Temperatur, Betriebsarten, etc.) über PC, Laptop,
Tablet oder Smartphone möglich. Standardmäßig ist
ModBus TCP zur Kommunikation enthalten.
Bedieneinheit
Bei dem RD6-Touch, handelt es sich um ein
selbsterklärendes und benutzerfreundliches
Bedientableau mit einem sensitiven Vollfarb-Touchscreen
mit hoher Auflösung, einem integrierten
Temperatursensor sowie zur Aufputz-Montage in einem
schmalen 10mm Design. Es dient zur Einstellung und
Überwachung aller Regelungsparameter, zur Anzeige aller
Betriebszustände sowie zur Fehlervisualisierung. Die
Bedieneinheit stellt eine komfortable und intuitive
Benutzeroberfläche dar. Es ermöglicht außerdem eine
erweiterte Benutzerverwaltung und
Display-Passwortsperre. Die Kabelkommunikation mit dem
Lüftungsgerät erfolgt über RS485.
Die eingebauten Regelmodule sind in einem Schaltkasten
verdrahtet. Dieser ist innen im Gerät montiert.
Interne Sensoren:
Außenlufttemperatursensor: ANS T1
Zulufttemperatursensor: ANS TM1
Ablufttemperatursensor: ANS T2
Fortlufttemperatursensor: ANS TM2
Externe Sensoren:
Raum-Feuchtesensor: ADS RH-24
Stellantriebe:
Außenluftklappe: LM24A,24V, Auf-Zu, 3-Punkt
Abluftklappe: LM24A,24V, Auf-Zu, 3-Punkt
Bypassklappe: CM24,24V, Auf-Zu, 3-Punkt

**01.01.0005 Duplex 280 ECV5.RD6**
Duplex 280 ECV5.RD6
wie zuvor beschrieben,
Inkl.: 2 Stück Klappen, 4 Stück Segeltuchstutzen, 1
Stück internes Elektro-Vorerhitzer, 1 Stück internes
Elektro-Nacherhitzer, 1 Stück Schwingungsdämpfer-Set, 1
Stück Steuerungseinheit RD6-Touch, 2 Stück
Sicherungselement für Erhitzer, 1 Stück
Raum-Feuchtesensor ADS RH24

Hersteller:  Airflow Lufttechnik GmbH
Typ:  Duplex 280 ECV5.RD6

oder gleichwertig
gewähltes Fabrikat:
'........................................'
Typ:  '........................................'

liefern und montieren
Menge: 1,000 St

**01.01.0006 Einzelraumlüfter ELS EC 60 NC**
Einzelraumlüfter ELS EC 60 NC
Ventilatoreinsatz *ultraSilence* mit Fassade,
Einschaltverzögerung, codierbarem Nachlauf,
Intervallbetrieb, 60 m³/h Volumenstrom. Spiralgehäuse
mit aerodynamisch und akustisch optimiertem
Radial-Laufrad, hoher Druckreserve und niedrigem
Geräuschpegel. Schallschutz entspr. DIN 4109 T.2.
Werkzeuglose Einschubmontage unter gleichzeitigem
elektrischem Kontaktschluss der Steckkupplung.
Energiesparender EC-Motor in geschlossenem
Aluminiumgussgehäuse. Wartungsfreie Kugellager für
40.000 Betriebsstunden. Flache, elegante Fassade,
raumseitig - mehrfach Design prämiert - aus
hochwertigem Kunststoff, Alpinweiß. Luftfilter (Klasse
G2) als Dauerfilter (spülmaschinenfest) unter der
aufklappbaren, geschlossenen Frontplatte. Integrierte
Filter-Verschmutzungsanzeige mit optischem Warnhinweis
für anstehende Reinigung.
Steuerung: Nach Bedarf, über handelsüblichen Ein-
/Ausschalter (parallel mit Raumlicht). Leistungsstufe
mit Einschaltverzögerung 0 - 45 Sek., Nachlauffunktion
6, 10, 15, 21 Min., Intervallbetrieb 0, 8, 12, 24 Std.
Die Leistungsstufe kann durch einen Tasterimpuls ohne
Einschaltverzögerung eingeschaltet werden.
Leistung: Planmäßiger Volumenstrom: 60 m³/h
Geräusch: Schalldruck bei AL=10m²: 35 dB(A),
Schallleistung: 39 dB(A)
Schutzart: IPX5 (strahlwassergeschützt),
schutzisoliert, geeignet zum Einbau im Bereich 1 von
Nassräumen
Elektrische Daten: 230 V, 50/60 Hz, 6 Watt,
Zuleitung: NYM-O, 3x1,5mm²

Hersteller:  Helios Ventilatoren
Typ:  ELS EC 60 NC

oder gleichwertig
gewähltes Fabrikat:
'........................................'
Typ:  '........................................'

liefern und montieren
Menge: 1,000 St

**01.01.0007 Unterputzgehäuse ELS-GU**
Unterputzgehäuse ELS-GU
Unterputzgehäuse (ohne Brandschutz) in Flachbauweise
zur Aufnahme eines ELS-Ventilatoreinsatzes für Einbau
in Installationsschacht, Vorwandsysteme, Wand oder
Decke. In Kombination mit Brandschutz-Deckenschott
ELS-D (eingebaut in der Hauptleitung) werden die
einschlägigen Brandschutzanforderungen erfüllt.
Ausblasstutzen DN 80mm nach oben, links oder rechts
abgehend; durch Umstecken auch rückseitig
positionierbar. Integrierte luftdichte
Rückluftsperrklappe, wartungsfrei. Komfortabler
Elektro-Anschluss durch entnehmbare Steckverbindung.
Anschlussmöglichkeit für Zweitraumlüftung oder
WC-Becken-Anbindung über Spülrohr DN50/40/30 (seitlich
links, rechts oder unten). Universalgehäuse aus
schlagfestem Kunststoff, Alpinweiß, Brandklasse B2 mit
rückseitigen Befestigungs-Nuten zur Aufnahme der
Montagehalterung. Lieferung einschließlich Putzdeckel
für die Rohbauphase.
Maße: B/H/T 230x230x89mm.
Allgemeine bauaufsichtliche DIBt-Zulassung Nr.
Z-51.1-193.

Hersteller:  Helios Ventilatoren
Typ:  ELS GU

oder gleichwertig
gewähltes Fabrikat:
'........................................'
Typ:  '........................................'

liefern und montieren
Menge: 1,000 St

**01.01.0008 Universal-Montagehalter ELS-MHU**
Universal-Montagehalter ELS-MHU
Universal-Montagehalterung für Wand-, Decken-,
Schachtmontage von UP-Gehäusen.
Universal-Montagehalterung, zur UP-Gehäusebefestigung
an Wänden, in Schächten und Zwischendecken. Höhen-,
tiefen- und lotverstellbar. Für alle UP-Gehäuse.

Hersteller:  Helios Ventilatoren
Typ:  ELS MHU

oder gleichwertig
gewähltes Fabrikat:
'........................................'
Typ:  '........................................'

liefern und montieren
Menge: 1,000 St

#### 01.02 Luftauslässe

**01.02.0001 Wetterschutzgitter rund d=315mm**
Wetterschutzgitter rund d=315mm
Boomerain® besitzt durch seine besondere Geometrie und
sein aerodynamisches Design völlig einzigartige
Eigenschaften. Die Form der Lamellen ist so konzipiert,
dass auf der Rückseite des Fassadengitters nur sehr
wenig Turbulenz entstehen. So wird der Druckverlust
reduziert, und der Energieverbrauch wird deutlich
verringert. Die sehr spezielle Geometrie ist weiterhin
dazu konzipiert, Wassertropfen aufzufangen und sie
abzuleiten, um ein Eindringen in den Kanal zu
verhindern.

Hersteller:  Airflow Lufttechnik GmbH
Typ:  Boomerain- d=315-2 für Duplex Vent 800

oder gleichwertig
gewähltes Fabrikat:
'........................................'
Typ:  '........................................'

liefern und montieren
Menge: 6,000 St

**01.02.0002 Kombigitter für Außen- und Fortluft D=250mm**
Kombigitter für Außen- und Fortluft D=250mm
Kombigitter für Außen- und Fortluft, hergestellt aus
verzinktem Stahlblech, schwarz oder weiß,
pulverbeschichtet. Luft-Einlass und Luft-Auslass sind
voneinander getrennt. Die Vorderfront wird mit 4
Schrauben an die Montageplatte verschraubt und kann für
Reinigungszwecke wieder entfernt werden. Das
Kombigitter kann mit dem Fortluft-Auslass nach links
oder rechts montiert werden. Inkl. Montageplatte für
Wandbesfestigung. Zur Außenwandmontage.
Anschlüsse:  rund, d=250mm
Gehäusefarbe: Schwarz oder weiß (Abstimmung mit
Bauleitung)

Hersteller:  Systemair
Typ:  CVVX 250 Kombigitter

oder gleichwertig
gewähltes Fabrikat:
'........................................'
Typ:  '........................................'

liefern und montieren
Menge: 3,000 St

**01.02.0003 Außenluft-Lamellenhaube Lindab VHL 125/250**
Außenluft-Lamellenhaube Lindab VHL 125/250
Formschöne, zylindrische Außen- und Fortlufthaube, zum
Anschluss an runde Rohrleitungen, mit ringförmigen
Lamellen, mit äußerer Abkantung, mit Vogelschutzgitter,
Deckel wie Lamellen profiliert. Die Verbindung zum
Lüftungsrohr kann mit Durchmesser D oder d1 ausgeführt
werden.
Material: verzinktes Stahlblech
Nennweite: 125/250mm
Volumenstrom: 180 m³/h

Hersteller: Lindab Hauben
Typ:  VHL 125/250

oder gleichwertig
gewähltes Fabrikat:
'........................................'
Typ:  '........................................'

liefern und montieren
Menge: 1,000 St

**01.02.0004 Wetterschutzgitter rund 160mm**
Wetterschutzgitter rund 160mm
Ansauggitter hergestellt aus Aluminium mit
Vogelschutzgitter aus rostfreiem Edelstahl.Zur Montage
an Außenwänden.Für Zu- und Abluft geeignet.

Hersteller:  Systemair
Typ:  IGC 160

oder gleichwertig
gewähltes Fabrikat:
'........................................'
Typ:  '........................................'

liefern und montieren
Menge: 1,000 St

**01.02.0005 Ablufttellerventil DN 100**
Ablufttellerventil DN 100
Tellerventile in runder Ausführung, als Abluftdurchlass
vorzugsweise für kleine Räume. Zum Einbau in Wände und
abgehängte Decken. Einbaufertige Komponente, bestehend
aus dem Ventilgehäuse mit Traverse, dem Ventilteller
mit Gewindespindel sowie einem Einbaurahmen.
Ventilteller zum Volumenstromabgleich drehbar.
Einstellung mit Kontermutter gesichert.
Anschlussstutzen, passend für Luftleitungen nach EN
1506 oder EN 13180. Schallleistungspegel des
Strömungsgeräusches gemessen nach EN ISO 5135.
Stufenloser Volumenstromabgleich durch Drehen des
Ventiltellers. Einfacher Einbau, Ventilgehäuse und
Ventilteller aus verzinktem Stahlblech, Einbaurahmen,
Traverse, Gewindespindel und Kontermutter aus
verzinktem Stahl, Dichtung aus Schaumstoff,
Ventilgehäuse und Ventilteller pulverbeschichtet, RAL
9010, reinweiß.

Fabrikat: Trox
Typ:  LVS 100

oder gleichwertig
gew. Fabrikat:
'........................................'
Typ:  '........................................'

liefern und montieren
Menge: 4,000 St

**01.02.0006 Zulufttellerventil DN 100**
Zulufttellerventil DN 100
Tellerventile in runder Ausführung, als Zuluftdurchlass
vorzugsweise für kleine Räume. Zum Einbau in Wände und
abgehängte Decken. Einbaufertige Komponente, bestehend
aus dem Ventilgehäuse mit Traverse, dem Ventilteller
mit Gewindespindel sowie einem Einbaurahmen.
Ventilteller zum Volumenstromabgleich drehbar.
Einstellung mit Kontermutter gesichert.
Anschlussstutzen, passend für Luftleitungen nach EN
1506 oder EN 13180. Schallleistungspegel des
Strömungsgeräusches gemessen nach EN ISO 5135.
Stufenloser Volumenstromabgleich durch Drehen des
Ventiltellers. Einfacher Einbau, Ventilgehäuse und
Ventilteller aus verzinktem Stahlblech, Einbaurahmen,
Traverse, Gewindespindel und Kontermutter aus
verzinktem Stahl, Dichtung aus Schaumstoff,
Ventilgehäuse und Ventilteller pulverbeschichtet, RAL
9010, reinweiß.

Fabrikat: Trox
Typ:  Z-LVS 100

oder gleichwertig
gew. Fabrikat:
'........................................'
Typ:  '........................................'

liefern und montieren
Menge: 5,000 St

#### 01.03 Lüftungsleitungen

*Hinweis*
Hinweis Rundrohre
als Wickelfalzrohr aus verzinktem Stahlblech nach DIN
EN 1506 mit Doppellippendichtung oder Rollringdichtung
für Dichtheitsklasse C nach DIN EN 12237.
Einschließlich Zuschlag für nicht weiter erfasste
Klein- und Formteile, wie Steckverbinder, Böden,
Muffen, Dichtungs- und Verbindungsmaterialien. Aufhänge
- / Auflagekonstruktion nach DIN EN 12236,
schallgedämmt mit bauaufsichtlich zugelassenen
Befestigungsmitteln. Luftleitungen dürfen an keiner
Stelle direkt mit dem Bauwerk verbunden sein.
Rohrdurchführungen durch Wände und Decken mit
Dämmaterial umkleiden. Luftkanäle und Luftrohre sind im
Montageverlauf vor Verunreinigungen zu schützen und bei
längeren Montageunterbrechungen durch geeignete
Maßnahmen abzudichten.

**01.03.0001 Wickelfalzrohr DN 100**
Wickelfalzrohr DN 100
wie vor beschrieben.

liefern und montieren
Menge: 10,000 m

**01.03.0002 Wickelfalzrohr DN 125**
Wickelfalzrohr DN 125
wie vor beschrieben.

liefern und montieren
Menge: 30,000 m

**01.03.0003 Wickelfalzrohr DN 160**
Wickelfalzrohr DN 160
wie vor beschrieben.

liefern und montieren
Menge: 2,000 m

**01.03.0004 Wickelfalzrohr DN 250**
Wickelfalzrohr DN 250
wie vor beschrieben.

liefern und montieren
Menge: 20,000 m

**01.03.0005 Wickelfalzrohr DN 315**
Wickelfalzrohr DN 315
wie vor beschrieben.

liefern und montieren
Menge: 5,000 m

**01.03.0006 Bogen DN 100**
Bogen DN 100
wie vor beschrieben, aller Winkelgrade

liefern und montieren
Menge: 12,000 St

**01.03.0007 Bogen DN 125**
Bogen DN 125
wie vor beschrieben, aller Winkelgrade

liefern und montieren
Menge: 20,000 St

**01.03.0008 Bogen DN 160**
Bogen DN 160
wie vor beschrieben, aller Winkelgrade

liefern und montieren
Menge: 2,000 St

**01.03.0009 Bogen DN 250**
Bogen DN 250
wie vor beschrieben, aller Winkelgrade

liefern und montieren
Menge: 15,000 St

**01.03.0010 Bogen DN 315**
Bogen DN 315
wie vor beschrieben, aller Winkelgrade

liefern und montieren
Menge: 6,000 St

*Hinweis*
Hinweis T-Stück
Abzweigstück und Abzweigreduzierstück 45° - 90° nach
DIN EN 1506. Dichtheitsklasse C nach DIN EN 12237.
Einschließlich nicht erfasster Klein- und Formteile,
wie Steckmuffen und Dichtungs- und
Verbindungsmaterialien. Aufhänge- und
Auflagekonstruktion nach DIN EN 12236, schallgedämmt
mit bauaufsichtlich zugelassenen Befestigungsmitteln.

**01.03.0011 T-Stück DN 100**
T-Stück DN 100
wie vor beschrieben und weiteren DN

liefern und montieren
Menge: 2,000 St

**01.03.0012 T-Stück DN 125**
T-Stück DN 125
wie vor beschrieben und weiteren DN

liefern und montieren
Menge: 6,000 St

*Hinweis*
Hinweis Reduzierung
Reduzierung, Stahl verzinkt
symmetrisch oder asymmetrisch nach DIN EN 1506.
Dichtheitsklasse C nach DIN EN 12237. Einschließlich
nicht erfasster Klein- und Formteile, wie Steckmuffen
und Dichtungs- und Verbindungsmaterialien. Aufhänge-
und Auflagekonstruktion nach DIN EN 12236,
schallgedämmt mit bauaufsichtlich zugelassenen
Befestigungsmitteln.

**01.03.0013 Red.- Stück DN 100**
Red.- Stück DN 100
wie vor beschrieben, größter Durchmesser 100 mm

liefern und montieren
Menge: 1,000 St

**01.03.0014 Red.- Stück DN 125**
Red.- Stück DN 125
wie vor beschrieben, größter Durchmesser 125 mm

liefern und montieren
Menge: 4,000 St

**01.03.0015 Red.- Stück DN 160**
Red.- Stück DN 160
wie vor beschrieben, größter Durchmesser 160 mm

liefern und montieren
Menge: 1,000 St

**01.03.0016 Red.- Stück DN 315**
Red.- Stück DN 315
wie vor beschrieben, größter Durchmesser 315 mm

liefern und montieren
Menge: 6,000 St

**01.03.0017 Rundrohr Flex DN 80**
Rundrohr Flex DN 80
biegsames Rohr, hergestellt aus gewickeltem Aluminium.
Die erhöhte Materialstärke gegenüber herkömmlichem
Alukompakt macht es unempfindlicher gegenüber
Beschädigungen und verleiht dem Rohr eine höhere
Eigensteifigkeit. Die vertärkte Falzverbindung
gewährleistet eine sehr hohe Luftdichtheit bei voller
Beibehaltung der Flexibilität. Gestaucht geliefert und
auf seine volle Nennlänge ausziehbar. Es erfüllt
EN13180

liefern und montieren
Menge: 1,000 m

**01.03.0018 Rundrohr flexibel DN 100**
Rundrohr flexibel DN 100
wie vor beschrieben, jedoch DN100

liefern und montieren
Menge: 5,000 m

**01.03.0019 Rohrschalldämpfer CA050 125x1000mm**
Rohrschalldämpfer CA050 125x1000mm
Rohrschalldämpfer in runder, starrer Bauform für
RLT-Anlagen, in 13 Nenngrößen. Einfügungsdämpfung
gemessen nach EN ISO 7235. Gehäuse mit akustisch und
thermisch wirksamer Auskleidung. Unterschiedliche
Anschlussvarianten, passend für runde Luftleitungen
nach EN 1506 oder EN 13180. Gehäuse-Leckluftstrom nach
EN 15727, Klasse B.
BESONDERE MERKMALE
- Einfügungsdämpfung gemessen nach EN ISO 7235
- Absorptionsmaterial nicht brennbar
- Packungsdicken 50 und 100 mm
MATERIALIEN UND OBERFLÄCHEN
- Mantel und gelochtes Innenrohr aus verzinktem
Stahlblech
- Auskleidung aus Mineralwolle
MINERALWOLLE
- Nach EN 13501, Baustoffklasse A1, nicht brennbar
- RAL-Gütezeichen RAL-GZ 388
- Gesundheitlich unbedenklich durch hohe
Biolöslichkeit, nach TRGS 905 sowie EU-Richtlinie
97/69/EG
- Durch Glasvlies vor Abrieb durch strömende Luft bis
max. 20 m/s geschützt
- Inert gegenüber Pilz- und Bakterienwachstum
TECHNISCHE DATEN
- Nenngrößen: 100 - 800 mm
- Betriebsdruck: Maximal 1000 Pa
- Betriebstemperatur: Maximal 100 °C
VARIANTE
Packungsdicke: 050
Nenngröße:  125 mm
Nennlänge:  1000 mm
Gegenflansch: Ohne
Anschlussvarianten: Rohrstutzen mit Lippendichtung
beidseitig

Fabrikat:  Trox
Typ:  CA050/125x1000/VD2

oder gleichwertig
gew. Fabrikat:
'........................................'
Typ:  '........................................'

liefern und montieren
Menge: 4,000 St

**01.03.0020 Rohrschalldämpfer CA025 100x1000mm**
Rohrschalldämpfer CA025 100x1000mm
wie vor beschrieben, jedoch
VARIANTE
Packungsdicke: 025
Nenngröße:  100 mm
Nennlänge:  1000 mm
Gegenflansch: Ohne
Anschlussvarianten: Rohrstutzen mit Lippendichtung
beidseitig

Fabrikat:  Trox
Typ:  CA025/100x1000/VD2

oder gleichwertig
gew. Fabrikat:
'........................................'
Typ:  '........................................'

liefern und montieren
Menge: 1,000 St

#### 01.04 Wärmedämmung

*Hinweis*
Dämmung an Außen- oder Fortluftkanal
Wärmedämmung gemäß DIN 18421 an Lüftungskanälen.
Dämmung aus geschlossenzelligen, synthetischen
Kautschukplatten diffusionsdicht verklebt. Alle
Nahtstellen dicht geschlossen, vollflächig und
dampfdicht abgeklebt. Verarbeitung nach
Herstellerangabe
Wärmeleitfähigkeit: 0,033 w/mK
Dämmstärke:  19 mm

**01.04.0001 Dämmung Diffusionsdicht an Luftkanal oder Rohr**
Dämmung Diffusionsdicht an Luftkanal oder Rohr
wie vor beschrieben,

Hersteller:  Armacell
Typ:  Armaflex AF Platten

oder gleichwertig
gewähltes Fabrikat:
'........................................'
Typ:  '........................................'

liefern und montieren
Menge: 28,000 m2

**01.04.0002 Dämmung Diffusionsdicht an Formteil**
Dämmung Diffusionsdicht an Formteil
wie vor beschrieben,

liefern und montieren
Menge: 15,000 m2

**01.04.0003 Dämmung Rockwool Klimarock**
Dämmung Rockwool Klimarock
Steinwollematte mit überwiegend senkrecht zur
Mattenebene ausgerichteter Mineralwollstruktur, die
einseitig mit einer gitternetzverstärkten reißfesten
Aluminiumfolie kaschiert ist. Wärme- und Schalldämmung
von Klima- und Lüftungskanälen, Heizungs- und
Warmwasserrohrleitungen nach der EnEV, Abwasserrohren
sowie Behältern und Apparaten in betriebstechnischen
Anlagen und im Schiffbau. Die Klimarock wird um die
Rohrleitung gewickelt und an den Längs- und Rundstößen
mit Rockwool Alufi x dicht verklebt. Zusätzlich muss
die Dämmung mit ca. 8 Windungen Bindedraht pro lfd. M.
gesichert werden. Bei eckigen Lüftungskanälen erfolgt
die Befestigung im Allgemeinen mit Schweiß- oder
Klebestiften. Die allgemeinen Verarbeitungsrichtlinien
der DIN 4140 sind zu beachten.
Dämmschichtdicke: 20 mm

Hersteller:  Rockwool
Typ:  Klimarock

oder gleichwertig
gewähltes Fabrikat:
'........................................'
Typ:  '........................................'

liefern und montieren
Menge: 5,000 m2

#### 01.05 Bauliches

**01.05.0001 Bohrung durch Wand D=300mm**
Bohrung durch Wand D=300mm
Beton oder Mauerwerk
Durchmesser 300 mm, einschl.
Stellung der Arbeitsmaschine
Wandstärke ca. 30 cm
Menge: 6,000 St

**01.05.0002 Bohrung durch Wand D=360mm**
Bohrung durch Wand D=360mm
Beton oder Mauerwerk
Durchmesser 360 mm, einschl.
Stellung der Arbeitsmaschine
Wandstärke ca. 30 cm
Menge: 6,000 St

**01.05.0003 Schließen des Ringspalts s=<30mm**
Schließen des Ringspalts s=<30mm
mittels Mörtel oder gleichwertigem
Durchmesser Kernbohrung: 300-360mm
Wandstärke bis ca.:  30 cm
einschl. Material und Stellen der Maschinen
Menge: 12,000 St

**01.05.0004 Gerüst oder Arbeitsbühne**
Gerüst oder Arbeitsbühne
Gerüst oder Arebitsbühne zur Bohrung der Löcher in der
Außenwand, sowie zur Montage der Gitter. Teilweise
Hanglage unter den Bohrungen.
Montagehöhe:  ca. 8m
Entfernung zum Aufstellort (Bühne): ca. 15m

Inkl. Lieferung und Aufbau
Miete pro Einsatztag
Menge: 3,000 d

#### 01.06 Inbetriebnahme / Prüfung / Einweisung / Probebetrieb

*Hinweis*
Vorbemerkungen Elektroanschlüsse
Nach den örtlichen Vorschriften sowie der VDE. Die
Kabel werden durch die Elektro-Vertragsfirma nach
Kabelzuglisten der Lüftungsfirma verlegt und
gekennzeichnet.

**01.06.0001 Einführen, Ablängen, Auflegen und Anschliessen**
Einführen, Ablängen, Auflegen und Anschliessen der
bauseits verlegten Elektrokabel. Anschlüsse für:
Lüftungs-Elektrogeräte, wie z.B. Ventilatoren, Pumpen,
Brandschutzklappen, Regelventile, Schaltschrank etc.
Menge: 1,000 psch

**01.06.0002 Inbetriebnahme DuplexVent 500 + 800**
Inbetriebnahme DuplexVent 500 + 800
Überprüfung der Einbausituation des Lüftungsgerätes,
Kontrolle der elektrischen Anschlüsse vom Gerät,
Fühler, Regler, Stellglieder usw., Einbaulage der
Ventile und deren hydraulische Schaltung. Sicherheits-,
Verriegelungs- sowie Klappenfunktionen überprüfen,
Einstellen der Sollwerte, Ermittlung der Parameter,
Todzeiten usw., Überprüfen des dynamischen
Betriebsverhaltens, Funktionsprüfung der Regelgeräte,
Funktionskontrolle der Regelkreise, Erstellung eines
Protokolls über die verrichteten Arbeiten und
einmaliges Einweisen des zuständigen Sachbearbeiters
des Auftraggebers.
Menge: 6,000 St

**01.06.0003 Inbetriebnahme KWL-Gerät**
Inbetriebnahme KWL-Gerät
Überprüfung der Einbausituation des Lüftungsgerätes,
Kontrolle der elektrischen Anschlüsse vom Gerät,
Fühler, Regler, Stellglieder usw., Einbaulage der
Ventile und deren hydraulische Schaltung. Sicherheits-,
Verriegelungs- sowie Klappenfunktionen überprüfen,
Einstellen der Sollwerte, Ermittlung der Parameter,
Todzeiten usw., Überprüfen des dynamischen
Betriebsverhaltens, Funktionsprüfung der Regelgeräte,
Funktionskontrolle der Regelkreise, Erstellung eines
Protokolls über die verrichteten Arbeiten und
einmaliges Einweisen des zuständigen Sachbearbeiters
des Auftraggebers.
Menge: 1,000 St

**01.06.0004 Funktionsprüfung Lüftungsanlage**
Funktionsprüfung
der vorgenannten Lüftungsregel-/ u. Steuergeräten,
einschl. Luftvolumengeneinregulierung an den
Lüftungsgeräten und Luftein- und Auslassventilen /
Düsen.
Menge: 1,000 psch

*Hinweis*
Einweisung
Bei der Inbetriebnahme sind Personen nach Wahl des AGs
für die Anlage zu instruieren und beinhaltet:

- Bedienung der Anlage
- Sicherheitstechnische Hinweise gemäß UVV
- Besonderheiten des Anlagenbetriebes
- Reagieren auf Funktionsstörungen relevanter Bauteile

Die Einweisung ist zu protokollieren und vom Bauherrn
quittieren zu lassen. Das Einweisungsprotokoll ist der
Schlussrechnung beizufügen.

**01.06.0005 Einweisung**
Einweisung
wie vor beschrieben
Menge: 1,000 psch

#### 01.07 Revisionsunterlagen

*Hinweis*
Revisionsunterlagen
Sämtliche unter "Ausführungsunterlagen" aufgeführten
Pläne sind zu revidieren. Außerdem sind Messprotokolle
und Bedienungs- sowie Wartungsanleitungen beizulegen.
Die Pläne müssen erschöpfende Angaben über die
tatsächlich installierte Anlage erhalten, z.B. über
Leitungsart- und Querschnitt, Massenströme, Leistungen
der Verbraucher.

Die Revisionsunterlagen, die den DIN-Normen
entsprechend gezeichnet  und geschrieben sein müssen,
sind in 2-facher Fertigung als Farbplot - nach DIN
gefaltet - in einem oder mehreren Ordnern mit Register
und Inhaltsverzeichnis (DIN A4) geheftet, spätestens
mit der Schlussrechnung zu übergeben.

Des weiteren sind die gesamten Revisionsunterlagen auf
CD-ROM im PDF und im DWG-Format bis AutoCad Version
2013 zu übergeben. Um eine fehlerfreie Öffnung der
Zeichnung zu gewährleisten, müssen außerdem folgende
Dateien beiliegen:

SHX-Datei komplette Symbolddatei (Blöcke)
CTB-Datei Plotstil-Tabelle (Stiftzuordnung)
PLT-Datei Plotdatein (HPGL Plotfiles)

Werden die aufgeführten Unterlagen vom Auftragnehmer
nicht rechtzeitig (zur Abnahme) vorgelegt, so wird
zunächst die Schlussrechnung zurückgehalten. Wird trotz
Aufforderung die Vorlage der Unterlagen weiterhin
verzögert oder diese nicht vorgelegt, so werden diese
vom Auftraggeber selbst erstellt. Der hierfür
anfallende Aufwand wird dann dem Auftragnehmer an der
Schlussrechnung abgezogen (Mindestkosten 2% der
Abrechnungssumme).

**01.07.0001 Revisionsunterlagen Lüftung**
Revisionsunterlagen Lüftung
Nach Fertigstellung sind vom Auftragnehmer
Revisionsunterlagen in 2-facher Ausfertigung zu
liefern.

Diese Unterlagen sind Vorbedingungen für eine
mängelfreie Abnahme seitens der Bauleitung und des
Auftraggebers
Menge: 1,000 psch

#### 01.08 Stundenlohnarbeiten

*Hinweis*
Baustellenlöhne:

Die Stundenzettel müssen eindeutig erkennen lassen:
- Vor- und Zuname
- Lohngruppe laut Tarif
- Arbeitsleistung nach Zeit, Ort und Datum
- Verbrauch an Baustoffen
- Benutzung von Maschinen mit genauer Leistungsangabe
nach Zeit, Ort u. Dauer.

Die vom AN oder seinem Bevollmächtigten
unterschriebenen Stundenlohnzettel müssen für jeden
Kalendertag getrennt ausgestellt sein und sind in der
Regel täglich  der Bauleitung in doppelter Fertigung
zur Anerkennung vorzulegen. Nachträglich eingereichte
Stundenlohnzettel werden nicht anerkannt!

Die Stundenverrechnungssätze enthalten Lohn- und
Gehaltskosten, Lohn- und Gehaltsnebenkosten,
Sozialkassenbeiträge, Gemeinkostenanteile und Gewinn.
Zuschläge für Mehr-, Nacht-, Sonntags- und
Feiertagsarbeit sind gesondert nachzuweisen.

Die nachfolgenden Stundensätze sind geschätzt. Es
besteht daher kein Anspruch auf Preisänderung bei
Mindermengen.

*Hinweis*
LV-StVp ( Stundenlohnarbeiten )

Für Stundenlohnarbeiten gelten Nr. 4 und 21 ZVB (B) Nr.
3 und 10 ZVB (K) sowie Nr. 3 und 28 ZVB (L).

Stundenlohnzettel müssen eindeutig erkennen lassen:
- Vor- und Zuname
- Beruf
- Lohngruppe laut Tarif
- Arbeitsleistung nach Zeit, Ort und Dauer
- Verbrauch an Baustoffen
- Benutzung von Maschinen mit genauer Leistungsangabe
nach Zeit, Ort und Dauer

Die vom Auftragnehmer oder seinem Bevollmächtigten
unterschriebenen Stundenlohnzettel müssen für jeden
Kalendertag getrennt ausgestellt sein und sind in der
Regel täglich der Bauleitung in doppelter Fertigung zur
Anerkennung vorzulegen. Nachträglich eingereichte
Stundenlohnzettel werden nicht anerkannt.

Etwa anfallende Stundenlohnarbeiten werden wie folgt
abgerechnet:
(Im Stundenverrechnungssatz muß der
Unternehmerzuschlag, Sozialkassenbeitrag,
Vermögungsbildung, Lohnnebenkosten usw. enthalten
sein).

Berufsbezeichnungen nach den in Frage kommenden
Lohntarifen.

**01.08.0001 Obermonteur-Verrechnungssatz (Nur für Regie- und Spezialaufgaben)**
Menge: 5,000 h

**01.08.0002 Monteur-Verrechnungssatz**
Menge: 10,000 h

**01.08.0003 Hilfsmonteur-Verrechnungssatz**
Menge: 5,000 h

**01.08.0004 Maschinenstunden**
Maschinenstunden
für Bohrhammer und Elektro-Trennsäge, Winkelschleifer
einschl. Trennscheiben.
Menge: 5,000 St

#### 01.09 Wartung Lüftungsanlagen

*Hinweis*
Hinweis
Die Kosten des Wartungsvertrages werden bei der Vergabe
des Gesamtauftrages gewertet.

Der Auftraggeber behält sich vor, die Entscheidung ob
und welcher Vertrag mit dem Auftragnehmer abgeschlossen
wird, nach der Angebotsprüfung zu treffen.

Die Anlagen sind vollständig auszufüllen und dem
Leistungsverzeichnis anzuhängen.

Die Beauftragung erfolgt jedoch separat zu einem
späteren Zeitpunkt auf der Grundlage des beiliegenden
Vertragsmusters. Mit Abgabe des Angebotes erklärt sich
der AN bereit, einen Wartungsvertrag nach dem
beiliegenden Vertragsmuster abzuschließen.

*Hinweis*
Hinweis Funktionskontrolle / Wartung
Die Wartung beinhaltet folgende Arbeiten:
Überprüfung der Elektronik, Dichtheitsprüfung,
Filterkontrolle, Überprüfung des Ventilators und der
VRV-Einheit auf Funktion (Drehrichtung, Lagergeräusche,
Schwingungsdämpfer, Segeltuchstutzen, sonstige
Anbauteile und Schmierung, Überprüfung
Erfassungselemente auf Funktion / Beschädigung,
Sichtprüfung der Lüftungskanäle
(Dichtheit/Beschädigungen) und
Gesamtvolumenstrommessung. Prüfung aller
Sicherheitseinrichtungen.
Dauer / Preisbindung: während der Gewährleistung, 4
Jahre.

Der Einheitspreis ist für 1 Jahr anzugeben.

**01.09.0001 Wartung während Mängelanspruchsfrist**
Menge: 4,000 Jr
